# Erfurt Kranichfelder Straße 1
Angebotsaufforderung (GAEB DA XML 3.1, DA83)
Projekt: 6577
Währung: EUR
Nebenangebote zugelassen: ja
Auftraggeber: Thüringer Landesamt für Bau und Verkehr, Abteilung 2, Referat 27 - Liegenschaften, Hallesche Str. 15-16, 99085 Erfurt, D, Telefon +49 361 57-4156400, E-Mail Liegenschaften.Vergabe@tlbv.thueringen.de
Erstellt mit: GXML Toolbox V3.3 R20210630, iTWO_64 V11.0.839, 20.03.2026

## 20260701 TGM im TLKA Kranichfelder Str. 1 u. Egstedter Grenzweg
Datum: 20.03.2026

### Bereich 1 Technikbetreuung

#### Abschnitt 1.1 Technikbetreuung "Tätigkeiten FM"

**Ausführungsbeschreibung 3 Außen- und Innentüren/-tore (KGR 334 / 344)**
*Außentüren und -tore*
Kostengruppe nach DIN 276:  334
Anlagenbezeichnung:  Außentüren
Wartungshinweis:  BetriebSichV

Standort:  in den Gebäuden: M, W, H1, H2, H3,  S1, S2, S3, 3, 3a, Containergebäude, FZH/ZKW 1 bis 8, Turnhalle, Parkhaus
Versorgung:

Anlagenparameter:
Hersteller:
Baujahr:
Leistung:
Werkstoff:
Störungskategorie:  B

Anlagenbeschreibung:

Leistungsumfang:

Justage / Kontrolle  / Kleinreparaturen
*Innentüren*
Kostengruppe nach DIN 276:  344
Anlagenbezeichnung:  Innentüren
Wartungshinweis:  BetriebSichV

Standort:  in den Gebäuden: M, W, H1, H2, H3,  S1, S2, S3, 3, 3a, Containergebäude, FZH/ZKW 1 bis 8, Turnhalle, Parkhaus
Versorgung:

Anlagenparameter:
Hersteller:
Baujahr:
Leistung:
Werkstoff:
Störungskategorie:  B

Anlagenbeschreibung:

Leistungsumfang:

Justage / Kontrolle  / Kleinreparaturen
*Rauch- und Brandschutztüren*
Kostengruppe nach DIN 276:  334
Anlagenbezeichnung:  Rauch- und  Brandschutztüren

Wartungshinweis:  BetriebSichV

Standort:  in den Gebäuden: M, W, H1, H2, H3,  S1, S2, S3, 3, 3a, Containergebäude, FZH/ZKW 1 bis 8, Turnhalle, Parkhaus
Versorgung:

Anlagenparameter:
Hersteller:
Baujahr:
Leistung:
Werkstoff:
Störungskategorie:  A

Anlagenbeschreibung:

Leistungsumfang:

Justage / Kontrolle  / Kleinreparaturen
*Fluchttüren*
Kostengruppe nach DIN 276:  334
Anlagenbezeichnung:  Fluchttüren

Wartungshinweis:  BetriebSichV

Standort:  in den Gebäuden: M, W, H1, H2, H3,  S1, S2, S3, 3, 3a, Containergebäude, FZH/ZKW 1 bis 8, Turnhalle, Parkhaus
Versorgung:

Anlagenparameter:
Hersteller:
Baujahr:
Leistung:
Werkstoff:
Störungskategorie:  A

Anlagenbeschreibung:

Leistungsumfang:

Justage / Kontrolle  / Kleinreparaturen
*elektromechanische und hydraulische Türschließer*
Kostengruppe nach DIN 276:  334
Anlagenbezeichnung:  elektromechanische und hydraulische Türschließer

Wartungshinweis:  BetriebSichV
  ASR A1.7

Standort:  in den Gebäuden: M, W, H1, H2, H3,  S1, S2, S3, 3, 3a, Containergebäude, FZH/ZKW 1 bis 8, Turnhalle, Parkhaus
Versorgung:

Anlagenparameter:
Hersteller:
Baujahr:
Leistung:
Werkstoff:
Störungskategorie:  B

Anlagenbeschreibung:

Leistungsumfang:

Justage / Kontrolle  / Kleinreparaturen
*Rolltore*
Kostengruppe nach DIN 276:  334
Anlagenbezeichnung:  Rollgittertore

Wartungshinweis:  BetriebSichV
  ASR A1.7

Standort:  am Gebäude: H1 "Haupteinfahrt"
Versorgung:

Anlagenparameter:
Hersteller:
Baujahr:
Leistung:
Werkstoff:
Störungskategorie:  B

Anlagenbeschreibung:

Leistungsumfang:

Justage / Kontrolle  / Kleinreparaturen
*Sektionaltore*
Kostengruppe nach DIN 276:  334
Anlagenbezeichnung:  Sektionaltore

Wartungshinweis:  BetriebSichV
  ASR A1.7

Standort:  in den Gebäuden: W und Garagen (FZH und ZKW), Parkhaus
Versorgung:

Anlagenparameter:
Hersteller:
Baujahr:
Leistung:
Werkstoff:
Störungskategorie:  B

Anlagenbeschreibung:

Leistungsumfang:

Justage / Kontrolle  / Kleinreparaturen
*Falttore*
Kostengruppe nach DIN 276:  334
Anlagenbezeichnung:  Falttore - Außentüren

Wartungshinweis:  BetriebSichV

Standort:  in den Gebäuden: Garagen
Versorgung:

Anlagenparameter:
Hersteller:
Baujahr:
Leistung:
Werkstoff:
Störungskategorie:  B

Anlagenbeschreibung:

Leistungsumfang:

Justage / Kontrolle  / Kleinreparaturen
*Lamellenfenster*
Kostengruppe nach DIN 276:  334
Anlagenbezeichnung:  Außenfenster
Wartungshinweis:

Standort:  in den Gebäuden: H1, H2, H3,  S1, S2, S3
Versorgung:

Anlagenparameter:
Hersteller:
Baujahr:
Leistung:
Werkstoff:
Störungskategorie:  B

Anlagenbeschreibung:

Leistungsumfang:

Justage / Kontrolle  / Kleinreparaturen
*Verbundfenster mit und ohne innenliegendem Rollo*
Kostengruppe nach DIN 276:  334
Anlagenbezeichnung:  Außenfenster
Wartungshinweis:

Standort:  in den Gebäuden: M, W, H1, H2, H3,  S1, S2, S3, Containergebäude, FZH/ZKW 1 und 5 bis 7, Turnhalle, Parkhaus
Versorgung:

Anlagenparameter:
Hersteller:
Baujahr:
Leistung:
Werkstoff:
Störungskategorie:  B

Anlagenbeschreibung:

Leistungsumfang:

Justage / Kontrolle  / Kleinreparaturen

**Ausführungsbeschreibung 4 Sonnenschutz (KGR 338)**
*Außenjalousien*
Kostengruppe nach DIN 276:  338
Anlagenbezeichnung:  Außenjalousien
Wartungshinweis:

Standort:  in den Gebäuden: M, W, H1, H2, H3,  S1, S2, S3, Containergebäude
Versorgung:

Anlagenparameter:
Hersteller:
Baujahr:
Leistung:
Werkstoff:
Störungskategorie:  B

Anlagenbeschreibung:

Leistungsumfang:

Bedienung / Justage / Kontrolle  / Kleinreparaturen
*Innenjalousien*
Kostengruppe nach DIN 276:  338
Anlagenbezeichnung:  Innenjalousien

Wartungshinweis:

Standort:  in den Gebäuden: H1, H2, H3, S1, S2, S3
Versorgung:

Anlagenparameter:
Hersteller:
Baujahr:
Leistung:
Werkstoff:
Störungskategorie:  B

Anlagenbeschreibung:

Leistungsumfang:

Bedienung / Justage / Kontrolle  / Kleinreparaturen

**Ausführungsbeschreibung 5 Dächer (KGR 360)**
*Kuppelfenster*
Kostengruppe nach DIN 276:  362
Anlagenbezeichnung:  Kuppelfenster

Wartungshinweis:

Standort:  in den Gebäuden: M, W, H1, H2, H3,  S1, S2, S3, Parkhaus
Versorgung:

Anlagenparameter:
Hersteller:
Baujahr:
Leistung:
Werkstoff:
Störungskategorie:  B

Anlagenbeschreibung:
Alle Dächer sind mit Anschlageinrichtungen (Sekuranten) zur Nutzung mit der PSA ausgestattet.

Leistungsumfang:

Bedienung / Justage / Kontrolle  / Kleinreparaturen
*Entrauchungsanlagen NWA / RWA*
Kostengruppe nach DIN 276:  362
Anlagenbezeichnung:  NWA und RWA

Wartungshinweis:  DIN VDE 0105
  DIN VDE 0701

Standort:  in den Gebäuden: M, W, H1, H2, H3,  S1, S2, S3, Parkhaus
Versorgung:

Anlagenparameter:
Hersteller:
Baujahr:
Leistung:
Werkstoff:
Störungskategorie:  A

Anlagenbeschreibung:
Alle Dächer sind mit Anschlageinrichtungen (Sekuranten) zur Nutzung mit der PSA ausgestattet.

Leistungsumfang:

Bedienung / Justage / Kontrolle
*Flachdachabdichtung und Entwässerung*
Kostengruppe nach DIN 276:  364
Anlagenbezeichnung:  Dachbekleidungen

Wartungshinweis:

Standort:  in den Gebäuden: M, W, H1, H2, H3,  S1, S2, S3, Containergebäude, Parkhaus
Versorgung:

Anlagenparameter:
Hersteller:
Baujahr:
Leistung:
Werkstoff:
Störungskategorie:  B

Anlagenbeschreibung:
Alle Dächer sind mit Anschlageinrichtungen (Sekuranten) zur Nutzung mit der PSA ausgestattet.

Leistungsumfang:

Kontrolle / Reinigung

**Ausführungsbeschreibung 6 Sonstige Maßnahmen für Baukonstruktion KGR 390)**
*mechanische Schließanlagen*
Kostengruppe nach DIN 276:  399
Anlagenbezeichnung:  Schließanlagen

Wartungshinweis:

Standort:  in den Gebäuden: 3, 3a,
  Containergebäude, Turnhalle, Garagen
Versorgung:

Anlagenparameter:
Hersteller:
Baujahr:
Leistung:
Werkstoff:
Störungskategorie:  A

Anlagenbeschreibung:

Leistungsumfang:

Montage / Justage / Kontrolle
*elektronische Schließanlagen*
Kostengruppe nach DIN 276:  399
Anlagenbezeichnung:  Schließanlagen

Wartungshinweis:

Standort:  in den Gebäuden: M, W, H1, H2, H3,  S1, S2, S3, 3, 3a,  Containergebäude,
  Turnhalle, Garagen, Parkhaus
Versorgung:

Anlagenparameter:
Hersteller:
Baujahr:
Leistung:
Werkstoff:
Störungskategorie:  A

Anlagenbeschreibung:

Leistungsumfang:

Montage / Justage / Kontrolle

**Ausführungsbeschreibung 7 Abwasser- und Wasseranlagen (KGR 410)**
*Hebeanlagen*
Kostengruppe nach DIN 276:  411
Anlagenbezeichnung:  Hebeanlagen

Wartungshinweis:  AMEV
  VDMA 24186, Teil 6

Standort:  in den Gebäuden: M, H1, H2, H3,  S1, Parkhaus
Versorgung:

Anlagenparameter:
Hersteller:
Baujahr:
Leistung:
Werkstoff:
Störungskategorie:  A

Anlagenbeschreibung:

Leistungsumfang:

Bedienung / Kontrolle / Fehlereingrenzung / Kleinreparaturen
*Neutralisationsanlage*
Kostengruppe nach DIN 276:  411
Anlagenbezeichnung:  Abwasserbehandlungsanlagen - Neutralisation

Wartungshinweis:  AMEV
  VDMA 24186, Teil 6

Standort:  im Gebäude: S1
Versorgung:

Anlagenparameter:
Hersteller:
Baujahr:
Leistung:
Werkstoff:
Störungskategorie:  A

Anlagenbeschreibung:

Leistungsumfang:

Bedienung / Kontrolle / Fehlereingrenzung
*Fettabscheider Kantine*
Kostengruppe nach DIN 276:  411
Anlagenbezeichnung:  Fettabscheider

Wartungshinweis:

Standort:  im Gebäude: M
Versorgung:

Anlagenparameter:
Hersteller:
Baujahr:
Leistung:
Werkstoff:
Störungskategorie:  A

Anlagenbeschreibung:

Leistungsumfang:

Bedienung / Kontrolle / Fehlereingrenzung / Kleinreparaturen
*Enthärtungsanlagen*
Kostengruppe nach DIN 276:  412
Anlagenbezeichnung:  Wasser-Aufbereitungsanlagen  Enthärtungsanlage

Wartungshinweis:

Standort:  in den Gebäuden: M, H3, S1
Versorgung:

Anlagenparameter:
Hersteller:
Baujahr:
Leistung:
Werkstoff:
Störungskategorie:  A

Anlagenbeschreibung:

Leistungsumfang:

Bedienung / Kontrolle / Fehlereingrenzung / Kleinreparaturen
*Reinstwasseranlagen*
Kostengruppe nach DIN 276:  412
Anlagenbezeichnung:  Aufbereitungsanlagen
  Reinstasseranlage
Wartungshinweis:

Standort:  im Gebäude: S1
Versorgung:

Anlagenparameter:
Hersteller:
Baujahr:
Leistung:
Werkstoff:
Störungskategorie:  A

Anlagenbeschreibung:

Leistungsumfang:

Bedienung / Kontrolle / Fehlereingrenzung
*Druckerhöhungsanlagen*
Kostengruppe nach DIN 276:  412
Anlagenbezeichnung:  Druckerhöhungsanlagen

Wartungshinweis:  AMEV
  VDMA 24186, Teil 6

Standort:  in den Gebäuden: H1, H2, S1
Versorgung:

Anlagenparameter:
Hersteller:
Baujahr:
Leistung:
Werkstoff:
Störungskategorie:  A

Anlagenbeschreibung:

Leistungsumfang:

Bedienung / Kontrolle / Fehlereingrenzung
*Dusch-, Waschraum- und WC-Anlagen*
Kostengruppe nach DIN 276:  412
Anlagenbezeichnung:  Wasseranlagen

Wartungshinweis:  AMEV
  VDMA 24186, Teil 6

Standort:  in den Gebäuden: M, W,  3, H1, H2, H3, S1, S2, S3, ZKW 6, Containergebäude,
  Turnhalle
Versorgung:

Anlagenparameter:
Hersteller:
Baujahr:
Leistung:
Werkstoff:
Störungskategorie:  C

Anlagenbeschreibung:

Leistungsumfang:

Bedienung / Kontrolle / Fehlereingrenzung / Kleinreparaturen

**Ausführungsbeschreibung 2 Wärmeversorgungsanlagen (KGR 420)**
*Fernwärmeübergabestation*
Kostengruppe nach DIN 276:  421
Anlagenbezeichnung:  Fernwärmeübergabestation

Wartungshinweis:  AMEV HeizBetrieb 2001
  VDMA 24186, Teil 2

Standort:  in den Gebäuden: M, W, H1, H2, H3, 3, 4, 5, ZKW 5, Turnhalle

Versorgung:  gesamte Liegenschaft

Anlagenparameter:
Hersteller:
Baujahr:
Leistung:
Werkstoff:
Störungskategorie:  A

Anlagenbeschreibung:
Die Wärmeversorgung erfolgt über das Fernwärmenetz der Stadwerke Erfurt.

Leistungsumfang:

Bedienung / Kontrolle / Fehlereingrenzung / Kleinreparaturen
*zentrale Warmwasserbereiter*
Kostengruppe nach DIN 276:  421
Anlagenbezeichnung:  Warmwasserbereiter

Wartungshinweis:  AMEV HeizBetrieb 2001
  VDMA 24186, Teil 2

Standort:  in den Gebäuden: M, H1, H3, 3,  Turnhalle
Ver-/ Entsorgung:

Anlagenparameter:
Hersteller:
Baujahr:
Leistung:
Werkstoff:
Störungskategorie:  A

Anlagenbeschreibung:

Leistungsumfang:

Bedienung / Kontrolle / Fehlereingrenzung / Kleinreparaturen

**Ausführungsbeschreibung 8 Lufttechnische Anlagen (KG 430)**
*Zu- und Abluftanlagen*
Kostengruppe nach DIN 276:  431
Anlagenbezeichnung:  Lüftungsanlagen
Wartungshinweis:

Standort:  in den Gebäuden: M, W, H1, H2, H3,  S1, S2, S3, Turnhalle, FZH VII
Versorgung:

Anlagenparameter:
Hersteller:
Baujahr:
Leistung:
Werkstoff:
Störungskategorie:  A und B

Anlagenbeschreibung:

Leistungsumfang:

Bedienung / Kontrolle / Fehlereingrenzung / Kleinreparaturen
*Rauchabsauganlagen Tiefgaragen*
Kostengruppe nach DIN 276:  431
Anlagenbezeichnung:  Lüftungsanlagen

Wartungshinweis:

Standort:  in den Gebäuden: H1, H2, H3

Ver-/ Entsorgung:  Tiefgaragen

Anlagenparameter:
Hersteller:
Baujahr:
Leistung:
Werkstoff:
Störungskategorie:  A

Anlagenbeschreibung:

Leistungsumfang:

Bedienung / Kontrolle / Fehlereingrenzung / Kleinreparaturen
*Kaltwassersatz*
Kostengruppe nach DIN 276:  432
Anlagenbezeichnung:  Teilklmaanlagen

Wartungshinweis:

Standort:  in den Gebäuden: M, H3, S1
Versorgung:

Anlagenparameter:
Hersteller:
Baujahr:
Leistung:
Werkstoff:
Störungskategorie:  A

Anlagenbeschreibung:

Leistungsumfang:

Bedienung / Kontrolle / Fehlereingrenzung / Kleinreparaturen
*Klima-Splitanlagen*
Kostengruppe nach DIN 276:  432
Anlagenbezeichnung:  Teilklimaanlagen

Wartungshinweis:

Standort:  in den Gebäuden: M, W, S1, H3, Containergebäude, Parkhaus
Versorgung:

Anlagenparameter:
Hersteller:
Baujahr:
Leistung:
Werkstoff:
Störungskategorie:  B

Anlagenbeschreibung:

Leistungsumfang:

Bedienung / Kontrolle / Fehlereingrenzung / Kleinreparaturen
*Befeuchtungsanlagen*
Kostengruppe nach DIN 276:  432
Anlagenbezeichnung:  Teilklimaanlagen

Wartungshinweis:

Standort:  in den Gebäuden: S1, M

Versorgung:

Anlagenparameter:
Hersteller:
Baujahr:
Leistung:
Werkstoff:
Störungskategorie:  B

Anlagenbeschreibung:

Leistungsumfang:

Bedienung / Kontrolle / Fehlereingrenzung / Kleinreparaturen
*Entfeuchtungsanlagen*
Kostengruppe nach DIN 276:  432
Anlagenbezeichnung:  Teilklimaanlagen

Wartungshinweis:

Standort:  in den Gebäuden: S1
Versorgung:

Anlagenparameter:
Hersteller:
Baujahr:
Leistung:
Werkstoff:
Störungskategorie:  B

Anlagenbeschreibung:

Leistungsumfang:

Bedienung / Kontrolle / Fehlereingrenzung / Kleinreparaturen
*Präzisionsklimaanlagen*
Kostengruppe nach DIN 276:  433
Anlagenbezeichnung:  Klimaanlagen

Wartungshinweis:

Standort:  in den Gebäuden: H2
Versorgung:

Anlagenparameter:
Hersteller:
Baujahr:
Leistung:
Werkstoff:
Störungskategorie:  A

Anlagenbeschreibung:

Leistungsumfang:

Bedienung / Kontrolle / Fehlereingrenzung / Kleinreparaturen

**Ausführungsbeschreibung 9 Starkstromanlagen (KGR 440)**
*Niederspannungsinstalationsanlagen*
Kostengruppe nach DIN 276:  444
Anlagenbezeichnung:  Niederspannungsinstalationsanlagen

Wartungshinweis:  DGUV V3

Standort:  in den Gebäuden: M, W, H1, H2, H3,  S1, S2, S3, 3, 3a, 4, 5,  Containergebäude,
  Turnhalle, Garagen, Parkhaus
Versorgung:

Anlagenparameter:
Hersteller:
Baujahr:
Leistung:
Werkstoff:
Störungskategorie:  A

Anlagenbeschreibung:

Leistungsumfang:

Bedienung / Kontrolle / Prüfung / Fehlereingrenzung / Kleinreparaturen
*Netzersatzanlagen (NEA)*
Kostengruppe nach DIN 276:  442
Anlagenbezeichnung:  Eigenstromversorgungsanlagen

Wartungshinweis:  DGUV V3

Standort:  in den Gebäuden: W, 3a, Altbauten

Versorgung:

Anlagenparameter:
Hersteller:
Baujahr:
Leistung:
Werkstoff:
Störungskategorie:  A

Anlagenbeschreibung:

Leistungsumfang:

Bedienung / Kontrolle / Prüfung / Fehlereingrenzung / Kleinreparaturen
*Batterieanlagen*
Kostengruppe nach DIN 276:  442
Anlagenbezeichnung:  Eigenstromversorgungsanlagen

Wartungshinweis:  DGUV V3

Standort:  in den Gebäuden: H2, H3

Versorgung:

Anlagenparameter:
Hersteller:
Baujahr:
Leistung:
Werkstoff:
Störungskategorie:  A

Anlagenbeschreibung:

Leistungsumfang:

Bedienung / Kontrolle / Prüfung / Fehlereingrenzung
*Allgemeine Beleuchtung*
Kostengruppe nach DIN 276:  445
Anlagenbezeichnung:  Beleuchtungsanlagen

Wartungshinweis:  DGUV V3

Standort:  in allen Gebäuden

Versorgung:

Anlagenparameter:
Hersteller:
Baujahr:
Leistung:
Werkstoff:
Störungskategorie:  B

Anlagenbeschreibung:

Leistungsumfang:

Bedienung / Kontrolle / Prüfung / Fehlereingrenzung / Kleinreparaturen
*Sicherheitsbeleuchtung*
Kostengruppe nach DIN 276:  445
Anlagenbezeichnung:  Beleuchtungsanlagen

Wartungshinweis:  DGUV V3

Standort:  in den Gebäuden: M, W, H1, H2, H3, S1, S2, S3, Parkhaus

Versorgung:

Anlagenparameter:
Hersteller:
Baujahr:
Leistung:
Werkstoff:
Störungskategorie:  A

Anlagenbeschreibung:

Leistungsumfang:

Bedienung / Kontrolle / Prüfung / Fehlereingrenzung / Kleinreparaturen
*Blitzschutzanlagen*
Kostengruppe nach DIN 276:  446
Anlagenbezeichnung:  Blitzschutz- und  Erdungsanlagen

Wartungshinweis:  DGUV V3

Standort:  in den Gebäuden: M, W, H1, H2, H3,  S1, S2, S3, 3, 3a, Turnhalle, Garagen, Parkhaus
Versorgung:

Anlagenparameter:
Hersteller:
Baujahr:
Leistung:
Werkstoff:
Störungskategorie:  A

Anlagenbeschreibung:
Alle Flachdächer sind mit Anschlageinrichtungen (Sekuranten) zur Nutzung mit der PSA ausgestattet.

Leistungsumfang:

Bedienung / Kontrolle / Prüfung / Fehlereingrenzung / Kleinreparaturen

**Ausführungsbeschreibung 10 Fernmelde- und Informationstechnische Anlagen (KGR 456)**
*Brandmeldeanlage*
Kostengruppe nach DIN 276:  456
Anlagenbezeichnung:  Brandmeldeanlagen

Wartungshinweis:  TAB Feuerwehr Erfurt

Standort:  in den Gebäuden: M, W, H1, H2, H3,  S1, S2, S3, 3,
Versorgung:

Anlagenparameter:
Hersteller: SIEMENS
Baujahr:
Leistung:
Werkstoff:
Störungskategorie:  A

Anlagenbeschreibung:

Leistungsumfang:

Bedienung / Kontrolle  / Fehlereingrenzung / Kleinreparaturen

**Ausführungsbeschreibung 11 Förderanlagen (KGR 460)**
*Personen- und Lastenaufzugsanlagen*
Kostengruppe nach DIN 276:  461
Anlagenbezeichnung:  Aufzugsanlagen

Wartungshinweis:  AMEV
  BetrSichVO
  DGUV V3

Standort:  in den Gebäuden: M, W, H1, H2, H3, ZKW 5, Parkhaus
Versorgung:

Anlagenparameter:
Hersteller:
Baujahr:
Leistung:
Werkstoff:
Störungskategorie:  A

Anlagenbeschreibung:

Leistungsumfang:

Bedienung / Kontrolle  / Fehlereingrenzung / Aufzugsnotbefreiung
*Hebebühne*
Kostengruppe nach DIN 276:  469
Anlagenbezeichnung:  Hebebühnenanlage

Wartungshinweis:  BetrSichVO
  DGUV V3

Standort:  ZKW 5 "Reifenlager"

Versorgung:

Anlagenparameter:
Hersteller:
Baujahr:
Leistung:
Werkstoff:
Störungskategorie:  A

Anlagenbeschreibung:

Leistungsumfang:

Bedienung / Kontrolle  / Fehlereingrenzung

**Ausführungsbeschreibung 12 Nutzungsspezifische Anlagen (KGR 470)**
*Küchentechnik (elektr.)*
Kostengruppe nach DIN 276:  471
Anlagenbezeichnung:  Küchentechnische Anlage

Wartungshinweis:  DGUV V3

Standort:  in den Gebäuden: M
Versorgung:

Anlagenparameter:
Hersteller:
Baujahr:
Leistung:
Werkstoff:
Störungskategorie:  A

Anlagenbeschreibung:

Leistungsumfang:

Justage / Kontrolle  / Fehlereingrenzung / Kleinreparaturen / Prüfung
*Kühlzellen Kantine mit Kälteanlagen*
Kostengruppe nach DIN 276:  471
Anlagenbezeichnung:  Küchentechnische Anlage

Wartungshinweis:

Standort:  in den Gebäuden: M
Versorgung:

Anlagenparameter:
Hersteller:
Baujahr:
Leistung:
Werkstoff:
Störungskategorie:  A

Anlagenbeschreibung:

Leistungsumfang:

Justage / Kontrolle  / Fehlereingrenzung / Kleinreparaturen
*Geschirrspüler Kantine*
Kostengruppe nach DIN 276:  472
Anlagenbezeichnung:  Reinigungsanlagen

Wartungshinweis:

Standort:  in den Gebäuden: M
Versorgung:

Anlagenparameter:
Hersteller:
Baujahr:
Leistung:
Werkstoff:
Störungskategorie:  A

Anlagenbeschreibung:

Leistungsumfang:

Justage / Kontrolle  / Fehlereingrenzung / Kleinreparaturen
*Kompressoren*
Kostengruppe nach DIN 276:  473
Anlagenbezeichnung:  Medienversorgungsanlagen

Wartungshinweis:  BetrSichVO

Standort:  in den Gebäuden: W, S1,  ZKW 5 u. 6, FZH VII
Versorgung:

Anlagenparameter:
Hersteller:
Baujahr:
Leistung:
Werkstoff:
Störungskategorie:  A

Anlagenbeschreibung:

Leistungsumfang:

Bedienung

**Ausführungsbeschreibung 13 Gebäudeautomation (KG 480)**
*Management und Bedieneinrichtungen*
Kostengruppe nach DIN 276:  481
Anlagenbezeichnung:  Management und
  Bedieneinrichtungen

Wartungshinweis:

Standort:  in den Gebäuden: M, W, H1, H2, H3,  S1, S2, S3, Turnhalle, Parkhaus
Versorgung:

Anlagenparameter:
Hersteller:
Baujahr:
Leistung:
Werkstoff:
Störungskategorie:  B

Anlagenbeschreibung:

Leistungsumfang: Bedienung

**Ausführungsbeschreibung 14 Technische Anlagen in Außenanlagen (KG 540)**
*Öl-, Benzin- und Schlammabscheider*
Kostengruppe nach DIN 276:  541
Anlagenbezeichnung:  Abwasseranlagen

Wartungshinweis:

Standort:  Tankstelle und KFZ-Waschhalle in Gebäude W

Versorgung:

Anlagenparameter:
Hersteller:
Baujahr:
Leistung:
Werkstoff:
Störungskategorie:  B

Anlagenbeschreibung:

Leistungsumfang: Bedienung
*Regenwasserzisterne, Rigolen, Filterschacht*
Kostengruppe nach DIN 276:  542
Anlagenbezeichnung:  Wasseranlagen

Wartungshinweis:

Standort:  zwischen den Gebäuden S1 und S2
Versorgung:

Anlagenparameter:
Hersteller:
Baujahr:
Leistung:
Werkstoff:
Störungskategorie:  B

Anlagenbeschreibung:

Leistungsumfang:

Bedienung / Kontrolle  / Fehlereingrenzung / Kleinreparaturen

#### Abschnitt 1.2 Prüfungen

**1.2.10 Tiefgaragenprüfung nach ThürTechPrüfVO**
*** Pauschalposition
Prüfung der Tiefgarage (5.680 m² Nutzfläche) nach ThürTechPrüfVO

Aufgaben und Tätigkeitsschwerpunkte entsprechend der Leistungsbeschreibung Pos. 4.9.2

Bestandteile sind u. a. folgende Anlagen:
- Brandmelde- und Alarmierungsanlage
- Sicherheitsbeleuchtungsanlage
- Sicherheitsstromversorgungen
- CO-Warnanlage
- Lüftungsanlagen
- Rauch- und Wärmeabzugsanlagen
- nichtselbständige Feuerlöschanlagen

Nächste Prüfung:  10/2026

Einheitspreis in Euro/Prüfung
Menge: 1,000 psch

### Bereich 2 LV 02 - Personal

#### Abschnitt 2.1 Objektleiter

**2.1.10 Objektleiter**
*** Pauschalposition
Aufgaben und Tätigkeitsschwerpunkte entsprechend der
Leistungsbeschreibung  Pkt. 1.5, Pkt. 2.2, Pkt. 4 und Pkt. 6

Es ist mit 8 Stunden täglicher Arbeitszeit an Arbeitstagen (in der Regel Montag bis Freitag) zu kalkulieren.

Einheitspreis in Euro / a
Menge: 1,000 psch

#### Abschnitt 2.2 Technikbetreuung

**2.2.10 Servicetechniker**
Aufgaben und Tätigkeitsschwerpunkte entsprechend der
Leistungsbeschreibung  Pkt. 2.3 und Pkt. 4

Es ist mit 8 Stunden täglicher Arbeitszeit an Arbeitstagen (in der Regel Montag bis Freitag) für 5 Servicetechniker zu kalkulieren.

Einheitspreis in Euro / Servicetechniker x a
Menge: 5,000 Stck

**2.2.20 Servicetechniker**
*** Bedarfsposition ohne GB
Servicetechniker

Einheitspreis in Euro / Stunde
Menge: 1,000 h

**2.2.30 Obermonteur**
*** Bedarfsposition ohne GB
Obermonteur

Einheitspreis in Euro / Stunde
Menge: 1,000 h

**2.2.40 Hilfskraft / Auszubildender**
*** Bedarfsposition ohne GB
Hilfskraft und Auszubildender

Einheitspreis in Euro / Stunde
Menge: 1,000 h

**2.2.50 Zuschlag für Arbeiten am Sonntag**
*** Zuschlagsposition auf die gekennzeichneten Positionen
*** Bedarfsposition ohne GB
Aufgaben und Tätigkeitsschwerpunkte entsprechend
Leistungsbeschreibung

Pauschaler Zuschlagssatz in Prozent
auf die Positionen 2.2.10 bis 2.2.40

**2.2.60 Zuschlag für Arbeiten an Feiertagen**
*** Zuschlagsposition auf die gekennzeichneten Positionen
*** Bedarfsposition ohne GB
Aufgaben und Tätigkeitsschwerpunkte entsprechend
Leistungsbeschreibung

Pauschaler Zuschlagssatz in Prozent
auf die Positionen 2.2.10 bis 2.2.40

**2.2.70 Zuschlag für Arbeiten Nachts**
*** Zuschlagsposition auf die gekennzeichneten Positionen
*** Bedarfsposition ohne GB
Aufgaben und Tätigkeitsschwerpunkte entsprechend
Leistungsbeschreibung

Pauschaler Zuschlagssatz in Prozent
auf die Positionen 2.2.10 bis 2.2.40

**2.2.120 Servicefahrzeug (2 Stück/Monat)**
Bereitstellung eines Servicefahrzeug

für Fahrten zur Liegenschaft, zum Baumarkt, zu Lieferanten etc. der Servicetechniker und Hausmeister.

Typ: "Kleintransporter / Kastenwagen"

monatlicher Gesamtpreis in Euro/Fahrzeug
Menge: 24,000 Mon

#### Abschnitt 2.3 Hausmeisterdienste

**2.3.10 Hausmeister Jahrespauschale**
Aufgaben und Tätigkeitsschwerpunkte entsprechend der
Leistungsbeschreibung Pkt. 2.4 und Pkt. 5

Es ist mit 8 Stunden täglicher Arbeitszeit an Arbeitstagen (in der Regel Montag bis Freitag) für 4 Hausmeister zu kalkulieren.

Einheitspreis in Euro/a und Mann/Frau
Menge: 4,000 Stck

**2.3.20 Hausmeister Tagespauschale**
*** Bedarfsposition ohne GB
Aufgaben und Tätigkeitsschwerpunkte entsprechend der
Leistungsbeschreibung Punkt 5.4

Die Tagespauschale bezieht sich auf einen 8h-Arbeitstag

Einheitspreis in Euro/d
Menge: 1,000 d

**2.3.30 Hausmeister Stundensatz**
*** Bedarfsposition ohne GB
Aufgaben und Tätigkeitsschwerpunkte entsprechend der
Leistungsbeschreibung Punkt 5.4

Einheitspreis in Euro/h
Menge: 1,000 h

**2.3.40 Zuschlag für Arbeiten am Sonntag**
*** Zuschlagsposition auf die gekennzeichneten Positionen
*** Bedarfsposition ohne GB
Aufgaben und Tätigkeitsschwerpunkte entsprechend
Leistungsbeschreibung

Pauschaler Zuschlagssatz in Prozent
auf die Positionen 2.3.10 bis 2.3.30

**2.3.50 Zuschlag für Arbeiten an Feiertagen**
*** Zuschlagsposition auf die gekennzeichneten Positionen
*** Bedarfsposition ohne GB
Aufgaben und Tätigkeitsschwerpunkte entsprechend
Leistungsbeschreibung

Pauschaler Zuschlagssatz in Prozent
auf die Positionen 2.3.10 bis 2.3.30

**2.3.60 Zuschlag für Arbeiten Nachts**
*** Zuschlagsposition auf die gekennzeichneten Positionen
*** Bedarfsposition ohne GB
Aufgaben und Tätigkeitsschwerpunkte entsprechend
Leistungsbeschreibung

Pauschaler Zuschlagssatz in Prozent
auf die Positionen 2.3.10 bis 2.3.30

### Bereich 3 LV 03 - Sonstiges

#### Abschnitt 3.1 Sonstiges

**3.1.10 Objektübernahme in Phase I „Start-up“**
*** Pauschalposition
*** Bedarfsposition ohne GB
Objektübernahme 1 Monat vor Vertragsbeginn entsprechend Leistungsbeschreibung Pkt. 1.6

einmalige Kosten, Angabe als Pauschale in Euro
Menge: 1,000 psch
